# RECONSTRUCCIÓN DEL PASEO MARÍTIMO EN EL ENTORNO DE LA DÁRSENA NÁUTICA EN AS AVENIDAS EN EL ÁMBITO DEL CONVENIO ABRIR VIGO AL MAR

- Propiedad del archivo: SOFT S.A.
- Formato: FIEBDC-3/2012
- Programa: Presto 13.00
- Tipo: presupuesto
- Fecha de los precios: 21/03/2016
- Divisa: EUR
Importe: 2520523.97

## 1 ACTUACIONES PREVIAS
Importe: 22830.18

**1.1** m BARRERA ANTITURBIDEZ
250 m × 42.4 = 10600.00
Barrera antiturbidez con faldón para operaciones marítimas, incluso colocación, retirada y mantenimiento

| Código | Ud | Descripción | Rendimiento | Precio | Importe |
|---|---|---|---|---|---|
| mat01barrera | m | BARRERA ANTITURBIDEZ | 1 | 40 | 40.00 |
| %CI | % | Costes indirectos..(s/total) | 6 % | 40.00 | 2.40 |
|  |  | Total |  |  | 42.4 |

**1.2** m² RETIRADA DE PAVIMENTO DE MADERA
2322 m² × 3.74 = 8684.28
Retirada de pavimento de madera con medios mecánicos incluso carga en camión.

| Código | Ud | Descripción | Rendimiento | Precio | Importe |
|---|---|---|---|---|---|
| U02FK012 | h | Retro-giro 20 T cazo 1,50 m³ (maquinaria; 01/03/2019) | 0.05 | 40 | 2.00 |
| mo001 | h | Oficial de 1ª (mano de obra; 01/01/2017) | 0.05 | 15.77 | 0.79 |
| MAOAQ002 | h | Peón ordinario (mano de obra; 18/10/2016) | 0.05 | 14.8 | 0.74 |
| %CI | % | Costes indirectos..(s/total) | 6 % | 3.53 | 0.21 |
|  |  | Total |  |  | 3.74 |

**1.3** m RETIRADA DE BARANDILLA
226 m × 12.15 = 2745.90
Retirada de Barandilla con medios manuales, incluso carga y transporte

| Código | Ud | Descripción | Rendimiento | Precio | Importe |
|---|---|---|---|---|---|
| mo001 | h | Oficial de 1ª | 0.015 | 15.77 | 0.24 |
| MAOAQ002 | h | Peón ordinario | 0.015 | 14.8 | 0.22 |
| U02JK010 | h | Camión grúa autocargable hasta 25 t (maquinaria; 01/03/2019) | 0.25 | 44 | 11.00 |
| %CI | % | Costes indirectos..(s/total) | 6 % | 11.46 | 0.69 |
|  |  | Total |  |  | 12.15 |

**1.4** PA RETIRADA DE CONTROLES DE ACCESOS
1 PA × 800 = 800.00
Partida alzada de abono íntegro para retirada de controles de accesos antiguos a pantalanes incluso carga y transprote y cánon de vertedero.

## 2 DEMOLICION ESTRUCTURA
Importe: 473026.23

**2.1** m³ DEMOLICION DE VIGA DE CIMENTACION
216.96 m³ × 320.34 = 69500.97
Demolición de Viga de cimentación situada sobre escollera por medios mecánicos o manuales incluso cortes con medios especiales si fuera necesario corte de armaduras y carga sobre camión.No incluye transporte ni cácnon de vertido, valorado en el Anejo Correspondiente de Gestión de Residuos.

| Código | Ud | Descripción | Rendimiento | Precio | Importe |
|---|---|---|---|---|---|
| mo001 | h | Oficial de 1ª | 1.5 | 15.77 | 23.66 |
| MAOAQ002 | h | Peón ordinario | 1 | 14.8 | 14.80 |
| U02AA010 | h | Retro-martillo rompedor 900 (maquinaria; 03/02/2020) | 2.5 | 90 | 225.00 |
| mat01eqoxic | h | Equipo de oxicorte, con acetileno y oxígeno (maquinaria; 03/02/2020) | 1.5 | 8.5 | 12.75 |
| U02FA058 | h | Cargadora compactadora Bobcat 853 CN 780 (maquinaria; 01/03/2019) | 1 | 26 | 26.00 |
| %CI | % | Costes indirectos..(s/total) | 6 % | 302.21 | 18.13 |
|  |  | Total |  |  | 320.34 |

| Medición | Largo | Ancho | Alto | Parcial |
|---|---|---|---|---|
|  | 226 | 0.8 | 1.2 | 216.96 |
| Total |  |  |  | 216.96 |

**2.2** m² DEMOLICION DE FORJADO
2322 m² × 113.78 = 264197.16
Demolición de forjado de hormigón armado mediante corte con disco en piezas de, aproximadamente, 2.50 x 10 m2, incluso izado y elementos auxiliares de enganche, apeos puntuales provisionales en caso de ser necesario, totalmente retirado y cargado sobre camión. No incluye transporte ni cácnon de vertido, valorado en el Anejo correspondiente de Gestión de Residuos.

| Código | Ud | Descripción | Rendimiento | Precio | Importe |
|---|---|---|---|---|---|
| mo001 | h | Oficial de 1ª | 0.25 | 15.77 | 3.94 |
| MAOAQ002 | h | Peón ordinario | 0.5 | 14.8 | 7.40 |
| mat01cortedisco | m | Corte de hormigón con disco (maquinaria) | 0.5 | 80 | 40.00 |
| U02OD115 | h | Autogrúa hidraúlica hasta 130 t (maquinaria) | 0.15 | 180 | 27.00 |
| U02SJ016 | h | Grupo electrógeno 60 kVA (maquinaria; 01/03/2019) | 0.15 | 4.53 | 0.68 |
| SACA | Ud | Saca-testigos para paso de eslingas de elevación (maquinaria) | 0.15 | 120 | 18.00 |
| MAQAGUA | Ud | Equipo de suministro de agua (maquinaria) | 0.25 | 0.2 | 0.05 |
| PEMP | h | PEMP (Plat. Elev. movil de personal) (maquinaria) | 0.353 | 22 | 7.77 |
| MAQ01embaux | h | Embarcación auxiliar (maquinaria; 03/02/2020) | 0.1 | 25 | 2.50 |
| %CI | % | Costes indirectos..(s/total) | 6 % | 107.34 | 6.44 |
|  |  | Total |  |  | 113.78 |

**2.3** m DEMOLICIÓN DE PORTICO
226 m × 497.55 = 112446.30
Demolición de pórtico mediante corte con hilo de diamante de la viga en tramos de 5 metros, sustentados mediante grúa, izado y acopio en la propia explanada de la obra para suposterior carga en camión y demolición pilares y capiteles mediante corte de pilares, izado de capitel y pilares en conjunto, acopio en explanda y posterior carga en camión y apeos puntuales provisionales en caso de ser necesario. No incluye transporte ni cácnon de vertido, valorado en el Anejo correspondiente de Gestión de Residuos.

| Código | Ud | Descripción | Rendimiento | Precio | Importe |
|---|---|---|---|---|---|
| mo001 | h | Oficial de 1ª | 0.9 | 15.77 | 14.19 |
| MAOAQ002 | h | Peón ordinario | 1.8 | 14.8 | 26.64 |
| mat02cortehilo | Ud | Corte hormigón con hilo de diamante (maquinaria; 03/02/2020) | 0.4 | 550 | 220.00 |
| U02OD115 | h | Autogrúa hidraúlica hasta 130 t | 0.9 | 180 | 162.00 |
| U02SJ016 | h | Grupo electrógeno 60 kVA | 0.9 | 4.53 | 4.08 |
| MAQAGUA | Ud | Equipo de suministro de agua | 0.9 | 0.2 | 0.18 |
| PEMP | h | PEMP (Plat. Elev. movil de personal) | 0.9 | 22 | 19.80 |
| MAQ01embaux | h | Embarcación auxiliar | 0.9 | 25 | 22.50 |
| %CI | % | Costes indirectos..(s/total) | 6 % | 469.39 | 28.16 |
|  |  | Total |  |  | 497.55 |

| Medición | Uds. | Parcial |
|---|---|---|
| Viga | 226 | 226.00 |
| Total |  | 226 |

**2.4** PA MEDIOS AUXILIARES
1 PA × 18000 = 18000.00
Partida Alzada para disposición de medios auxiliares destinados a evitar daños en terceros tales como, preparación de accesos, preparación de plataforma de trabajo, colocación de lonas, eslingas, vallas protectoras, pértigas para enganche de eslingas, y en general, cualquier elemento auxiliar necesario para la correcta manipulación de las piezas, maquinaria, etc. con que se lleve a cabo la demolición.

| Código | Ud | Descripción | Rendimiento | Precio | Importe |
|---|---|---|---|---|---|
| PAMEDAUX | PA | PA MEDIOS AUXILIARES | 1 | 18000 | 18000.00 |
|  |  | Total |  |  | 18000 |

**2.5** m² GEOTEXTIL 200 gr/m2
2260 m² × 3.93 = 8881.80
Geoitextil parea cubrición de escollera bajo estructura

| Código | Ud | Descripción | Rendimiento | Precio | Importe |
|---|---|---|---|---|---|
| mo001 | h | Oficial de 1ª | 0.1 | 15.77 | 1.58 |
| MAOAQ002 | h | Peón ordinario | 0.1 | 14.8 | 1.48 |
| GEOTEXT200 | m² | Geotextil 200 gr/m2 (material; 05/04/2016) | 1 | 0.65 | 0.65 |
| %CI | % | Costes indirectos..(s/total) | 6 % | 3.71 | 0.22 |
|  |  | Total |  |  | 3.93 |

| Medición | Largo | Ancho | Parcial |
|---|---|---|---|
|  | 226 | 10 | 2260.00 |
| Total |  |  | 2260 |

## 3 ESTRUCTURAS (26/12/2006)
Importe: 1211753.72

**3.1** m³ RETIRADA DE ESCOLLERA (26/12/2006)
1935 m³ × 11.28 = 21826.80
Retirada de escollera en zona de cimentación con acopio en el propio talud y posterior recolocación o carga para transporte a vertedero incluso en zonas afectadas por la carrera de marea con medios mecánicos adecuados, incluso picado puntial de aquellas zapatas antiguas que pudieran interferir con las nuevas, preparación de accesos a la zona de excavación si fuese necesario, plataforma de trabajo y carga a lugar intermedio de acopiopara o transporte a vertedero.

| Código | Ud | Descripción | Rendimiento | Precio | Importe |
|---|---|---|---|---|---|
| mo001 | h | Oficial de 1ª | 0.18 | 15.77 | 2.84 |
| MAOAQ002 | h | Peón ordinario | 0.18 | 14.8 | 2.66 |
| MQ01014 | h | Retroescavadora (maquinaria; 26/12/2006) | 0.18 | 28.55 | 5.14 |
| %CI | % | Costes indirectos..(s/total) | 6 % | 10.64 | 0.64 |
|  |  | Total |  |  | 11.28 |

| Medición | Uds. | Largo | Ancho | Alto | Parcial |
|---|---|---|---|---|---|
| Pilares | 30 | 3 | 3 | 3 | 810.00 |
| Coronación | 1 | 225 | 2.5 | 2 | 1125.00 |
| Subtotal |  |  |  |  | 1935.00 |
| Total |  |  |  |  | 1935 |

**3.2** Ud PLATAFORMA AUXILIAR MICROPILOTES (16/02/2016)
2 Ud × 25396.8 = 50793.60
Plataforma auxiliar metálica para colocación de micropilotadora; formada por dos celosías metálicas o similar, de al menos 6 metros de ancho y 10 de largo, con patas móviles frontales para regulación de horizontalidad de la plataforma con independencia de la cota del fondo según esquema adjunto en planos incluso enganches para izado y transporte, elementos de reparto en apoyos, barandillas de seguridad y cálculo visado por colegio profesional.

| Código | Ud | Descripción | Rendimiento | Precio | Importe |
|---|---|---|---|---|---|
| S275PLATFMIC | kg | ACERO S275 EN PLATAFORMA AUXILIAR (16/02/2016) | 11440 | 2.22 | 25396.80 |
|  |  | Total |  |  | 25396.8 |

**ESC1000** m³ ESCOLLERA > 1000 KG (01/02/2012)
1125 m³ × 23.09 = 25976.25
m3 de escollera natural de entre 1000y 1500 kg incluido transporte hasta lugar de colocación, vertido y colocación incluso aportación de cachote de menor tamaño y aridos de granumetría heterogénea para cierre de huecos y extendido de material de refino superior para asiento de viga de cimentación, totalmente terminada.

| Código | Ud | Descripción | Rendimiento | Precio | Importe |
|---|---|---|---|---|---|
| M05RN020 | h | Retrocargadora neumáticos 75 CV (maquinaria; 01/02/2012) | 0.2 | 36.8 | 7.36 |
| BESC2000 | Tn | Escollera natural entre 1000 y 2000 Kg (material) | 1.7 | 9.25 | 15.73 |
|  |  | Total |  |  | 23.09 |

| Medición | Uds. | Largo | Ancho | Alto | Parcial |
|---|---|---|---|---|---|
| Coronación | 1 | 225 | 2.5 | 2 | 1125.00 |
| Total |  |  |  |  | 1125 |

**HM20** m² HORMIGON DE LIMPIEZA Y NIVELADO DE FONDOS DE CIMENTACIÓN
497.35 m² × 8.8 = 4376.68
Capa de hormigón de limpieza y nivelado de fondos de cimentación, de 10 cm de espesor, de hormigón HL-150/B/30, fabricado en central y vertido desde camión o bomba, en el fondo de la excavación previamente realizada. Incluso replanteo, colocación de toques y/o formación de maestras, vertido sumergido y compactación del hormigón, y coronación y enrase de cimientos.

| Código | Ud | Descripción | Rendimiento | Precio | Importe |
|---|---|---|---|---|---|
| U01AA007 | h | Oficial (mano de obra) | 0.015 | 16.5 | 0.25 |
| MAOAQ002 | h | Peón ordinario | 0.008 | 14.8 | 0.12 |
| BOMBAHORM |  | Bomba hormigonado (maquinaria) | 0.02 | 80 | 1.60 |
| mtgp014 | m³ | Hormigón de limpieza HL-150/B/30, fabricado en central. (material) | 0.105 | 65 | 6.83 |
|  |  | Total |  |  | 8.8 |

| Medición | Uds. | Largo | Ancho | Parcial |
|---|---|---|---|---|
| Encepados pegados al mar | 31 | 1.9 | 1.9 | 111.91 |
| Cimentación pegada al paseo (longitud x sección) | 1 | 233.6 | 1.65 | 385.44 |
| Subtotal |  |  |  | 497.35 |
| Total |  |  |  | 497.35 |

**CEM010** m³ HORMIGÓN ARMADO EN ENCEPADOS
375.56 m³ × 157.7 = 59225.81
-Encepado de hormigón armado, HA-35/B/20/IIIc fabricado en central con Distintivo de calidad Oficialmente Reconocido (D.O.R.), y vertido desde camión-bomba agrupando cabezas de micropilotes descabezados y con omegas de espera preparadas para recibir al hormigón.
-Acero B 500 S, con una cuantía aproximada de 240 kg/m³, para formación de: armadura principal, armaduras de espera de los elementos de atado, armaduras de centrado de cargas y armaduras de espera del pilar para transmitir las cargas al micropilotaje. Incluso alambre de atar y separadores.
-Ejecutado sobre una base de hormigón de limpieza HL-150/B/30 de 10 cm de espesor.
-Los recubrimientos serán de 50/70 mm según planos.
-Incluye p.p. de encofrado sumergido, replanteo del encepado, colocación de separadores, fijación de las armaduras, vertido sumergido del hormigón, incluso coronación y enrase de cimientos y limpieza final de la base del pilar, y en general cualquier actividad subacuática necesaria para la correcta ejecución, totalmente terminado parqa recibir el pilar prefabricado.

| Código | Ud | Descripción | Rendimiento | Precio | Importe |
|---|---|---|---|---|---|
| mtgp002 | Ud | Separador homologado para cimentaciones. (material; 23/04/2020) | 8 | 0.13 | 1.04 |
| mtgp001 | m³ | Hormigón HA-35/B/20/IIIc, fabricado en central, con Distintivo de calidad Oficialmente Reconocido (D.O.R.). (material) | 1.05 | 95 | 99.75 |
| mo001 | h | Oficial de 1ª | 1.56 | 15.77 | 24.60 |
| mo002 | h | Ayudante (mano de obra; 01/01/2017) | 2.16 | 14.96 | 32.31 |
|  |  | Total |  |  | 157.7 |

| Medición | Uds. | Largo | Ancho | Alto | Parcial |
|---|---|---|---|---|---|
| Encepados pegados al mar | 31 | 1.7 | 1.7 | 0.8 | 71.67 |
| Cimentación pegada al paseo (longitud x sección) | 1 | 233.4 | 1.302 |  | 303.89 |
| Subtotal |  |  |  |  | 375.56 |
| Total |  |  |  |  | 375.56 |

**EHS010** m³ PILAR PREFABRICADO DE HORMIGON ARMADO DE 45x50 cm
43.88 m³ × 381.1 = 16722.67
-Pilar prefabricado de sección rectangular o cuadrada de hormigón armado, de 45x50 cm de sección media, realizado con hormigón HA-35/B/20/IIIc fabricado en central con Distintivo de calidad Oficialmente Reconocido (D.O.R.) vertido con cubilote.
-Cuantía de acero B 500 S (UNE 10080) aproximada de 130 kg/m³
-Los recubrimientos serán de 40 mm. según planos
-Montaje y desmontaje de sistema de encofrado con acabado tipo industrial para revestir formado por: superficie encofrante de paneles metálicos, amortizables en 75 usos y estructura soporte vertical de puntales metálicos, amortizables en 150 usos, berenjenos, alambre de atar, separadores y líquido desencofrante.
-Una vez finalizado y antes de su puesta en obra incluirá un recubrimiento epoxi anticloruros y anticarbonatos de capa gruesa de dos componentes y cable metálico atado a armadura con conexión para formación de circuito conectado a ánodos de sacrificio.
-Los elementos prefabricados cumplirán los certificados de fabricación mínimos exigibles, que serán dados por la empresa prefabricadora.
-Incluye: Replanteo, colocación de armaduras con separadores homologados, montaje del sistema de encofrado, vertido y compactación del hormigón, desmontaje del sistema de encofrado y curado del hormigón, coloocación sobre encepados con todos los medios auxiliares y de montaje necesarios incluso eoncfrado e intección de junta con mortero Sikagrout 218 o similar para sellado de la unión pilar-encepado, y en general cualquier actividad subacuática necesaria para la correcta ejecución, totalmente terminado y preparado para recibir el resto de elementos estructurales.
-Medido desde cota superior de encepado hasta plano de apoyo de viga.

| Código | Ud | Descripción | Rendimiento | Precio | Importe |
|---|---|---|---|---|---|
| mtgp005 | Ud | Separador homologado de plástico para armaduras de pilares de varios diámetros. (material; 23/04/2020) | 12 | 0.07 | 0.84 |
| mtgp003 | kg | Ferralla elaborada en taller industrial con acero en barras corrugadas, UNE-EN 10080 B 500 S, de varios diámetros. (material; 23/04/2020) | 130 | 0.81 | 105.30 |
| mtgp004 | kg | Alambre galvanizado para atar, de 1,30 mm de diámetro. (material; 23/04/2020) | 0.65 | 1.1 | 0.72 |
| mtgp006 | m² | Panel metálico diseñado para su manipulación con grúa, para encofrado de pilares de hormigón armado de sección rectangular o cua (material; 23/04/2020) | 0.135 | 110.4 | 14.90 |
| mtgp007 | Ud | Puntal metálico telescópico. (material; 23/04/2020) | 0.076 | 13.37 | 1.02 |
| mtgp008 | Ud | Berenjeno de PVC, de varias dimensiones y 2500 mm de longitud. (material; 23/04/2020) | 7.1 | 0.35 | 2.49 |
| mtgp009 | L | Agente desmoldeante, a base de aceites especiales, emulsionable en agua para encofrados metálicos, fenólicos o de madera. (material; 23/04/2020) | 0.253 | 2.19 | 0.55 |
| mtgp001 | m³ | Hormigón HA-35/B/20/IIIc, fabricado en central, con Distintivo de calidad Oficialmente Reconocido (D.O.R.). | 1.05 | 95 | 99.75 |
| mo001 | h | Oficial de 1ª | 4.119 | 15.77 | 64.96 |
| mo002 | h | Ayudante | 6.054 | 14.96 | 90.57 |
|  |  | Total |  |  | 381.1 |

| Medición | Uds. | Largo | Ancho | Alto | Parcial |
|---|---|---|---|---|---|
| Pilares tipo 1 | 30 | 0.45 | 0.5 | 6.5 | 43.88 |
| Total |  |  |  |  | 43.88 |

**EHS010b** m³ PILAR PREFABRICADO DE HORMIGON ARMADO DE 50x50 cm
1.63 m³ × 380.27 = 619.84
-Pilar prefabricado de sección rectangular o cuadrada de hormigón armado, de 50x50 cm de sección media, realizado con hormigón HA-35/B/20/IIIc fabricado en central con Distintivo de calidad Oficialmente Reconocido (D.O.R.) vertido con cubilote.
-Cuantía de acero B 500 S (UNE 10080) aproximada de 130 kg/m³
-Los recubrimientos serán de 40 mm. según planos
-Montaje y desmontaje de sistema de encofrado con acabado tipo industrial para revestir formado por: superficie encofrante de paneles metálicos, amortizables en 75 usos y estructura soporte vertical de puntales metálicos, amortizables en 150 usos, berenjenos, alambre de atar, separadores y líquido desencofrante.
-Una vez finalizado y antes de su puesta en obra incluirá un recubrimiento epoxi anticloruros y anticarbonatos de capa gruesa de dos componentes y cable metálico atado a armadura con conexión para formación de circuito conectado a ánodos de sacrificio.
-Los elementos prefabricados cumplirán los certificados de fabricación mínimos exigibles, que serán dados por la empresa prefabricadora.
-Incluye: Replanteo, colocación de armaduras con separadores homologados, montaje del sistema de encofrado, vertido y compactación del hormigón, desmontaje del sistema de encofrado y curado del hormigón, coloocación sobre encepados con todos los medios auxiliares y de montaje necesarios, incluso eoncfrado e intección de junta con mortero Sikagrout 218 o similar para sellado de la unión pilar-encepado y en general cualquier actividad subacuática necesaria para la correcta ejecución, totalmente terminado y preparado para recibir el resto de elementos estructurales.
-Medido desde cota superior de encepado hasta plano de apoyo de viga.

| Código | Ud | Descripción | Rendimiento | Precio | Importe |
|---|---|---|---|---|---|
| mtgp005 | Ud | Separador homologado de plástico para armaduras de pilares de varios diámetros. | 12 | 0.07 | 0.84 |
| mtgp003 | kg | Ferralla elaborada en taller industrial con acero en barras corrugadas, UNE-EN 10080 B 500 S, de varios diámetros. | 130 | 0.81 | 105.30 |
| mtgp004 | kg | Alambre galvanizado para atar, de 1,30 mm de diámetro. | 0.65 | 1.1 | 0.72 |
| mtgp006 | m² | Panel metálico diseñado para su manipulación con grúa, para encofrado de pilares de hormigón armado de sección rectangular o cua | 0.128 | 110.4 | 14.13 |
| mtgp007 | Ud | Puntal metálico telescópico. | 0.8 | 13.37 | 10.70 |
| mtgp008 | Ud | Berenjeno de PVC, de varias dimensiones y 2500 mm de longitud. | 6.4 | 0.35 | 2.24 |
| mtgp009 | L | Agente desmoldeante, a base de aceites especiales, emulsionable en agua para encofrados metálicos, fenólicos o de madera. | 0.24 | 2.19 | 0.53 |
| mtgp001 | m³ | Hormigón HA-35/B/20/IIIc, fabricado en central, con Distintivo de calidad Oficialmente Reconocido (D.O.R.). | 1.05 | 95 | 99.75 |
| mo001 | h | Oficial de 1ª | 4.352 | 15.77 | 68.63 |
| mo002 | h | Ayudante | 5.176 | 14.96 | 77.43 |
|  |  | Total |  |  | 380.27 |

| Medición | Uds. | Largo | Ancho | Alto | Parcial |
|---|---|---|---|---|---|
| Pilares tipo 2 | 1 | 0.5 | 0.5 | 6.5 | 1.63 |
| Total |  |  |  |  | 1.63 |

**EPV010** m VIGA PREFABRICADA DE HORMIGÓN ARMADO TIPO T INVERTIDA, DE 50X80 CM Y DE 45X80 CM (01/01/2017)
748.1 m × 153.76 = 115027.86
-Viga prefabricada de hormigón armado tipo T invertida, de 50x80 cm y de 45x80 cm, realizado con hormigón HA-35/B/20/IIIc fabricado en central con Distintivo de calidad Oficialmente Reconocido (D.O.R.) con un momento flector máximo de 910 kN·m.
-Los recubrimientos serán de 40 mm. según planos
-Los elementos prefabricados cumplirán los certificados de fabricación mínimos exigibles, que serán dados por la empresa prefabricadora.
-Una vez finalizado y antes de su puesta en obra incluirá un recubrimiento epoxi anticloruros y anticarbonatos de capa gruesa de dos componentes y cable metálico atado a armadura con conexión para formación de circuito conectado a ánodos de sacrificio.
-Incluye: Replanteo de las vigas, izado y presentación de las vigas mediante grúa, ajuste a su posición correcta y nivelación, formación de la unión con los elementos de apoyo, llenado y sellado de juntas y montaje y desmontaje de apeos complementarios. Totalmente termiado y preparado para recibir el resto de elementos estructurales.

| Código | Ud | Descripción | Rendimiento | Precio | Importe |
|---|---|---|---|---|---|
| mtgp012 | m | Viga prefabricada de hormigón armado tipo T invertida, de 50x80 cm y de 45x80 cm, con un momento flector máximo de 910 kN·m. (material; 23/04/2020) | 1 | 148.12 | 148.12 |
| mqgp001 | h | Grúa autopropulsada de brazo telescópico con una capacidad de elevación de 30 t y 27 m de altura máxima de trabajo (maquinaria; 23/04/2020) | 0.05 | 67 | 3.35 |
| mo001 | h | Oficial de 1ª | 0.05 | 15.77 | 0.79 |
| mo002 | h | Ayudante | 0.1 | 14.96 | 1.50 |
|  |  | Total |  |  | 153.76 |

| Medición | Uds. | Largo | Parcial |
|---|---|---|---|
| Vigas 50x80 | 29 | 6.08 | 176.32 |
| Vigas 45x80 | 39 | 9.8 | 382.20 |
|  | 18 | 9.7 | 174.60 |
|  | 1 | 5.16 | 5.16 |
|  | 1 | 4.87 | 4.87 |
|  | 1 | 4.95 | 4.95 |
| Subtotal |  |  | 748.10 |
| Total |  |  | 748.1 |

**EPP010** m² PRELOSA DE CELOSÍA, MACIZA, DE SEMIPLACA DE HORMIGÓN ARMADO DE 8 CM DE ESPESOR (01/01/2017)
2237.05 m² × 92.14 = 206121.79
-Prelosa prefabricada de celosía, maciza, de semiplaca de hormigón armado de 8 cm de espesor, 120 a 250 cm de anchura y 700 cm de longitud, con momento flector último de 80 a 160 kN·m/m, y canto total 30 (8+22) cm; hormigón HA-35/B/12/IIIc fabricado en central con Distintivo de calidad Oficialmente Reconocido (D.O.R.), y vertido con cubilote.
-Cuantía de acero B 500 S (UNE 10080) según planos.
-Los recubrimientos serán de 40 mm. según planos.
-Una vez finalizado y antes de su puesta en obra incluirá un recubrimiento epoxi anticloruros y anticarbonatos de capa gruesa de dos componentes y cable metálico atado a armadura con conexión para formación de circuito conectado a ánodos de sacrificio y p.p. de ánodos de sacrificio.
-Incluye alambre de atar y separadores, replanteo de la geometría de la planta, montaje de las semiplacas mediante grúa y medios auxiliares, enlace de la losa con sus apoyos, cortes, cajeados, taladros y huecos, colocación de las armaduras con separadores homologados, vertido y compactación del hormigón y curado del hormigón. Totalmente terminado y preparado para recibir el pavimento.

| Código | Ud | Descripción | Rendimiento | Precio | Importe |
|---|---|---|---|---|---|
| mtgp010 | m² | Semiplaca de hormigón armado de 8 cm de espesor, 120 a 250 cm de anchura y 700 cm de longitud, con 505 a 990 kN de armadura (material; 23/04/2020) | 1 | 29.5 | 29.50 |
| mtgp003 | kg | Ferralla elaborada en taller industrial con acero en barras corrugadas, UNE-EN 10080 B 500 S, de varios diámetros. | 13 | 0.81 | 10.53 |
| mtgp004 | kg | Alambre galvanizado para atar, de 1,30 mm de diámetro. | 0.156 | 1.1 | 0.17 |
| mtgp011 | m³ | Hormigón HA-35/B/12/IIIc, fabricado en central, con Distintivo de calidad Oficialmente Reconocido (D.O.R.). (material; 23/04/2020) | 0.22 | 102.89 | 22.64 |
| mqgp001 | h | Grúa autopropulsada de brazo telescópico con una capacidad de elevación de 30 t y 27 m de altura máxima de trabajo | 0.234 | 67 | 15.68 |
| mo001 | h | Oficial de 1ª | 0.344 | 15.77 | 5.42 |
| mo002 | h | Ayudante | 0.14 | 14.96 | 2.09 |
| mo090 | h | Ayudante ferrallista (mano de obra; 23/04/2020) | 0.13 | 18.63 | 2.42 |
| mo092 | h | Ayudante estructurista, en trabajos de puesta en obra del hormigón (mano de obra; 23/04/2020) | 0.198 | 18.63 | 3.69 |
|  |  | Total |  |  | 92.14 |

| Medición | Largo | Ancho | Parcial |
|---|---|---|---|
| Prelosa | 155.36 | 9.8 | 1522.53 |
|  | 72.91 | 9.8 | 714.52 |
| Subtotal |  |  | 2237.05 |
| Total |  |  | 2237.05 |

**10.01.030** m³ HORMIGÓN HA-35/B/12/IIIC PARA FORMACIÓN DE LOSA. (01/01/2017)
473 m³ × 129.48 = 61244.04
Hormigón HA-35/B/12/IIIc fabricado en central, y vertido con bomba, para formación de losa maciza.
Incluye: Vertido, vibrado y nivelación y rasanteo según la pendiente transaversal en cada punto, praración para recibir los rastreles del pavimento y curado del hormigón.

| Código | Ud | Descripción | Rendimiento | Precio | Importe |
|---|---|---|---|---|---|
| mtgp011 | m³ | Hormigón HA-35/B/12/IIIc, fabricado en central, con Distintivo de calidad Oficialmente Reconocido (D.O.R.). | 1.05 | 102.89 | 108.03 |
| mq063 | h | Camión bomba estacionado en obra, para bombeo de hormigón. Incluso p/p de desplazamiento (maquinaria; 23/04/2020) | 0.1 | 172.18 | 17.22 |
| mo001 | h | Oficial de 1ª | 0.054 | 15.77 | 0.85 |
| mo002 | h | Ayudante | 0.226 | 14.96 | 3.38 |
|  |  | Total |  |  | 129.48 |

| Medición | Uds. | Largo | Alto | Parcial |
|---|---|---|---|---|
| Preosa (superficie x altura) | 1 | 2150 | 0.22 | 473.00 |
| Total |  |  |  | 473 |

**04.01.002** kg ACERO UNE-EN 10080 B 500 SD (14/09/2015)
137001.71 kg × 0.97 = 132891.66
-Suministro y colocación de acero UNE-EN 10080 B 500 SD para elaboración de la ferralla (corte, doblado y conformado de elementos) en taller de obra para formación de: armadura principal, armaduras de espera de los elementos de atado, armaduras de centrado de cargas y armaduras de espera del pilar para transmitir las cargas al micropilotaje. Incluso alambre de atar, separadores y soportes
-Incluye: Corte y doblado de la armadura. Montaje y colocación de la armadura. Sujeción de la armadura.

| Código | Ud | Descripción | Rendimiento | Precio | Importe |
|---|---|---|---|---|---|
| mt007 | kg | Acero en barras corrugadas, UNE-EN 10080 B 500 SD (material) | 1.02 | 0.6 | 0.61 |
| mt013 | kg | Alambre galvanizado para atar, de 1,30 mm de diámetro. (material; 07/09/2017) | 0.014 | 0.77 | 0.01 |
| MAOAQ001 | h | Capataz (mano de obra; 14/09/2015) | 0.002 | 17.5 | 0.04 |
| mo001 | h | Oficial de 1ª | 0.01 | 15.77 | 0.16 |
| mo002 | h | Ayudante | 0.01 | 14.96 | 0.15 |
|  |  | Total |  |  | 0.97 |

| Medición | Uds. | Largo | Ancho | Parcial |
|---|---|---|---|---|
| ENCEPADOS |  |  |  |  |
| 31*a*b*c 5.00,2.84,0.89,0.00 | 391.778 |  |  | 391.778 |
| 31*a*b*c 5.00,2.84,0.89,0.00 | 391.778 |  |  | 391.778 |
| 31*a*b*c 5.00,2.84,0.89,0.00 | 391.778 |  |  | 391.778 |
| 31*a*b*c 5.00,2.84,0.89,0.00 | 391.778 |  |  | 391.778 |
| 31*a*b*c 9.00,2.84,1.58,0.00 | 1251.9288 |  |  | 1251.929 |
| 31*a*b*c 9.00,2.84,1.58,0.00 | 1251.9288 |  |  | 1251.929 |
| 31*a*b*c 9.00,2.84,1.58,0.00 | 1251.9288 |  |  | 1251.929 |
| 31*a*b*c 9.00,2.84,1.58,0.00 | 1251.9288 |  |  | 1251.929 |
| 31*a*b*c 12.00,2.40,0.89,0.00 | 794.592 |  |  | 794.592 |
| 31*a*b*c 12.00,2.40,0.89,0.00 | 794.592 |  |  | 794.592 |
| 31*a*b*c 12.00,2.40,0.89,0.00 | 794.592 |  |  | 794.592 |
| 31*a*b*c 12.00,2.40,0.89,0.00 | 794.592 |  |  | 794.592 |
| 31*a*b*c 3.00,1.70,0.62,0.00 | 98.022 |  |  | 98.022 |
| 31*a*b*c 3.00,1.70,0.62,0.00 | 98.022 |  |  | 98.022 |
| 31*a*b*c 3.00,1.70,0.62,0.00 | 98.022 |  |  | 98.022 |
| 31*a*b*c 3.00,1.70,0.62,0.00 | 98.022 |  |  | 98.022 |
| 31*a*b*c 3.00,1.70,0.62,0.00 | 98.022 |  |  | 98.022 |
| 31*a*b*c 3.00,1.70,0.62,0.00 | 98.022 |  |  | 98.022 |
| 31*a*b*c 3.00,1.70,0.62,0.00 | 98.022 |  |  | 98.022 |
| 31*a*b*c 3.00,1.70,0.62,0.00 | 98.022 |  |  | 98.022 |
| 31*a*b*c 4.00,1.70,3.85,0.00 | 811.58 |  |  | 811.580 |
| 31*a*b*c 4.00,1.70,3.85,0.00 | 811.58 |  |  | 811.580 |
| 31*a*b*c 4.00,1.70,3.85,0.00 | 811.58 |  |  | 811.580 |
| 31*a*b*c 6.00,1.72,0.62,0.00 | 198.3504 |  |  | 198.350 |
| 31*a*b*c 16.00,0.90,0.89,0.00 | 397.296 |  |  | 397.296 |
| 0.00,0.00,0.00,0.00 |  |  |  |  |
| 0.00,0.00,0.00,0.00 |  |  |  |  |
| LOSA |  |  |  |  |
| LOSA01 | 909 | 0.5 | 0.22 | 99.990 |
| LOSA02 | 4 | 250 | 0.22 | 220.000 |
| LOSA03 | 66 | 187.15 | 3.85 | 47554.815 |
| LOSA04 | 66 | 162.75 | 0.89 | 9559.935 |
| LOSA05 | 1031 | 10.2 | 0.89 | 9359.418 |
| LOSA06 | 1031 | 10.2 | 0.89 | 9359.418 |
| LOSA07 | 65 | 7.31 | 3.85 | 1829.328 |
| LOSA08 | 485 | 10.1 | 0.89 | 4359.665 |
| LOSA09 | 65 | 76.65 | 0.89 | 4434.203 |
| LOSA10 | 485 | 10.1 | 0.89 | 4359.665 |
| MURO |  |  |  |  |
| MUR01 | 5 | 258.6 | 0.89 | 1150.770 |
| MUR02 | 5 | 258.6 | 0.89 | 1150.770 |
| MUR03 | 1167 | 2.22 | 0.89 | 2305.759 |
| MUR04 | 1167 | 2.22 | 1.58 | 4093.369 |
| MUR05 | 1167 | 2.65 | 1.58 | 4886.229 |
| MUR06 | 1167 | 2.65 | 1.58 | 4886.229 |
| MUR07 | 8 | 258.6 | 1.58 | 3268.704 |
| MUR08 | 8 | 250.6 | 1.58 | 3167.584 |
| MUR09 | 2 | 258.6 | 1.58 | 817.176 |
| MUR10 | 2 | 258.6 | 1.58 | 817.176 |
| OTROS | 1 | 5753.75 |  | 5753.750 |
| Subtotal |  |  |  | 137001.711 |
| Total |  |  |  | 137001.71 |

**10.01.012** m MICROPILOTES D200 mm (14/09/2015)
3496 m × 139.08 = 486223.68
Micropilote de 200 mm de diámetro ejecutado a rotopercusión sobre plataforma auxiliar desde la cota +5,00 hasta 30 metros de profundidad,
Ejecutado mediante inyección única tipo iu con lechada de cemento de hasta 120 kg de cemento por metro.
Armado con perfil tubular 88.9 x 9.5 S460, incluidas esperas y 4 armaduras “omega” para conexión con el encepado según planos.
La perforación incluye la parte proporcional de camisa perdida de 4 mm de espesor en zonas inestalbes, y se incluye todo tipo de terreno, incluso la perforación de bolos o escollera puntual y empotramiento en roca.
La ejecución incluye los trabajos submarinos necesarios tales como corte de camisa perdida, colocación de conectores, colocación de armaduras, etc
El precio incluye el desplazamiento a la obra del personal especializado y el traslado del equipo entre diferentes emplazamientos dentro de la misma obra.

| Código | Ud | Descripción | Rendimiento | Precio | Importe |
|---|---|---|---|---|---|
| MAOAQ001 | h | Capataz | 0.014 | 17.5 | 0.25 |
| mo001 | h | Oficial de 1ª | 1.534 | 15.77 | 24.19 |
| mo002 | h | Ayudante | 1.563 | 14.96 | 23.38 |
| mt033 | m³ | Agua. (material; 23/04/2020) | 0.065 | 1.5 | 0.10 |
| mt171 | m | Perfil tubular con rosca, de acero EN ISO 11960 N-80. (material) | 1.05 | 25 | 26.25 |
| mt170 | Tn | Cemento Portland CEM II/B-S/42,5 (material; 16/01/2017) | 0.12 | 84.11 | 10.09 |
| mq065 | h | Carros perforadores. Equipos neumáticos con martillo en fondo (maquinaria; 16/01/2017) | 0.28 | 143.65 | 40.22 |
| mq031 | h | Camión con grúa de hasta 6 t (maquinaria; 23/04/2020) | 0.102 | 39.62 | 4.04 |
| mq012 | h | Camión cisterna de 8 m³ de capacidad (maquinaria; 07/09/2017) | 0.018 | 36.13 | 0.65 |
| mq066 | h | Inyectoras hidráulicas (con grupo). De 120 litros/minuto (maquinaria; 16/01/2017) | 0.3 | 33.02 | 9.91 |
|  |  | Total |  |  | 139.08 |

| Medición | Uds. | Largo | Parcial |
|---|---|---|---|
| Micropilotes pegados al mar | 124 | 19 | 2356.00 |
| Micropilotes pegados al paseo | 60 | 19 | 1140.00 |
| Subtotal |  |  | 3496.00 |
| Total |  |  | 3496 |

**EWA010** ud APOYO ELASTOMÉRICO SIN ARMAR (01/01/2017)
180 ud × 38 = 6840.00
Apoyo elastomérico sin armar, rectangular, sobre base de nivelación, de neopreno, de 200x450 mm de sección y 20 mm de espesor, tipo F, según UNE-EN 1337-3, para apoyos estructurales elásticos.
Incluye: Replanteo de ejes. Colocación de los apoyos.

| Código | Ud | Descripción | Rendimiento | Precio | Importe |
|---|---|---|---|---|---|
| mtgp13 | m³ | Apoyo elastomérico estructural sin armar, de neopreno, tipo F según UNE-EN 1337-3. (material; 29/04/2020) | 0.003 | 11640 | 34.92 |
| mo001 | h | Oficial de 1ª | 0.1 | 15.77 | 1.58 |
| mo002 | h | Ayudante | 0.1 | 14.96 | 1.50 |
|  |  | Total |  |  | 38 |

| Medición | Uds. | Parcial |
|---|---|---|
| Neoprenos de apoyo | 180 | 180.00 |
| Total |  | 180 |

**BUZOS** d BUZOS
5 d × 2200 = 11000.00
Jornada de buzos para trabajos subacuáticos de supervisión, totalmente equipados

| Código | Ud | Descripción | Rendimiento | Precio | Importe |
|---|---|---|---|---|---|
| buzo | d | Equipo de buzos (mano de obra) | 1 | 2200 | 2200.00 |
|  |  | Total |  |  | 2200 |

**D38EN130** m² IMPERMEABILIZACIÓN TABLEROS Y TRASDÓS MUROS
2237.05 m² × 5.75 = 12863.04
Impermeabilizante de tableros y trasdós de muros.

| Código | Ud | Descripción | Rendimiento | Precio | Importe |
|---|---|---|---|---|---|
| mo001 | h | Oficial de 1ª | 0.04 | 15.77 | 0.63 |
| MAOAQ002 | h | Peón ordinario | 0.159 | 14.8 | 2.35 |
| U39RG002 | kg | Impermeabilizante paramentos (material; 01/03/2019) | 2.5 | 0.98 | 2.45 |
| %CI | % | Costes indirectos..(s/total) | 6 % | 5.43 | 0.33 |
|  |  | Total |  |  | 5.75 |

| Medición | Largo | Ancho | Parcial |
|---|---|---|---|
| Losa de hormigón | 155.36 | 9.8 | 1522.53 |
|  | 72.91 | 9.8 | 714.52 |
| Subtotal |  |  | 2237.05 |
| Total |  |  | 2237.05 |

## 4 FIRMES Y PAVIMENTOS (14/09/2015)
Importe: 516666.37

**PAVMADERA** m² PAVIMENTO MADERA IPE SOBRE RASTREL DE SAPUCAIA TOTALMENTE INSTALADO
2658.45 m² × 172.85 = 459513.08
Suministro e instalación de entarimado con madera IPE (Tabebuia spp, familia Bignoniaceae) formato liso o ranurado con estrías antideslizantes a una cara a determinar por la DO, formado por elementos de sección transversal de hasta 155 x 35 mm (con cantos redondeados a 6mm de radio). Las características técnicas que la madera de IPE debe cumplir serán (ver ficha técnica en PPTP):
Peso húmedo 1.300 Kg/m3
Densidad al 12% de humedad 1050 Kg/m3 (muy pesada)
Clase 3 de resbabilidad según CTE.
Clase 1 de durabilidad frente a los hongos de pudrición según norma UNE EN 350:2016.
Estabilidad dimensional:
· Coeficiente de contracción volumétrico 0,41% (madera estable)
o Relacción entre contracciones 1,27% (sin tendencia a deformarse)
o Dureza (Chaláis - Meudon) 8,5 (Madera muy dura)
o Resistencia a la flexión estática 1.750 kg / cm2
· Módulo de elasticidad 200.000 kg/cm2
· Resistencia a la comprensión paralela 890 kg/cm2
· Clase de reacción al fuego Cfl-s1
o Conductividad Térmica 0,25 W/(mK)
· Emisión de formaldehído E1
Los listones de IPE se dispondrán sobre rastreles de madera con una separación entre tablas en sentido transversal de como mínimo 5 mm siendo determinada esta separación de acuerdo con la época del año en el que se instale y la humedad de la madera suministrada. Todas las testas irán asentadas sobre rastrel independiente con la contínua según detalle de planos. La unión al rastrel se realizará mediante tirafondos de acero inoxidable (AISI 316L) de metrica a definir por la DO realizando previamente un pretaladro y avellanado en superficie vista sobre cada tornillo se dispondrá tapa de madera encolada y se lijará para igualar el acabado superficial, la fijación mecánica se dispondrá en el punto que coincida con el rastrel mediante dos tornillos en la misma sección para cada tabla de IPE dispuestos transversalmente de acuerdo con recomedaciones o indicaciones de la DO, Además la unión tabla de IPE-rastrel se encolará mediante adhesivo Sikabond 152 o similar.
Los rastreles se dispondrán sobre la estructura una vez realizado la nivelación con el mortero a tal efecto, Todos los rastreles serán de Sapucaia (lecitis pisonis, familia lecythidaceae -angiosperm-) con densidad 960 k/m3 al 12% y muy durable (clase 1 conforme a UNE EN 350).de dimensiones hasta 60x40mm (de acuerdo con ficha técnica del rastrel en el PPTP) dispuestos paralelamente con un intereje máximo de un pie (30,48 cm). Se amarrarán a soporte mediante taco mecánico y tornillo inox AISI 316 (Tornillo Würth o similar 8x80mm Acero Inox A2 con taco de Nylon) dispuestos con una separación máxima de 60 cm, además se dispondrá elemento adhesivo entre rastrel y soporte Sikabond 152 o similar,
Sobre la cara vista del IPE una vez colocada se aplicará un lijado de grano grueso y dos manos de aceite adecuado de acabado siempre manteniendo las exigencias de resbalabilidad impuestas por el las normativas que aplican al efecto.
Toda la madera suministrada (tanto rastreles como entarimado de IPE) estará formada por madera de duramen, no siendo válida y automáticamente rechazado todo el lote la madera de albura.
Toda la madera instalada dispondrá de certificado de importación legal EUTR y certificado del sistema de Diligencia Debida de la AEIM, así como del correspondiente certificado de cadena de custodia, y cualquier otro sello de calidad en vigor.
El precio incluye todo el sistema descrito totalmente instalado de acuerdo con las indicaciones de la Dirección de Obra, incluso p.p. de elementos auxiliares, y mortero de nivelación de hasta dos cm bajo rastrel para correcciones de nivel, adhesivos, incluso p.p. de encuentro entre el pavimento de madera y el existente.. Totalmente terminado.

| Código | Ud | Descripción | Rendimiento | Precio | Importe |
|---|---|---|---|---|---|
| mo001 | h | Oficial de 1ª | 0.6 | 15.77 | 9.46 |
| MAOAQ002 | h | Peón ordinario | 0.6 | 14.8 | 8.88 |
| TABLAS | m² | Listones Madera IPE 155x35 mm (material) | 1.005 | 99 | 99.50 |
| RATRELES | m | Ratrel tropicalSapucaia 60x40 cada 40 cm (material) | 2.75 | 17.5 | 48.13 |
| FIJACIONES | kg | Fijaciones metálicas (material) | 2.5 | 2.75 | 6.88 |
|  |  | Total |  |  | 172.85 |

| Medición | Largo | Ancho | Alto | Parcial |
|---|---|---|---|---|
| Superficie de pavimento | 155.36 | 10.67 |  | 1657.69 |
|  | 72.91 | 10.64 |  | 775.76 |
| Cubrición frente estructura | 225 |  | 1 | 225.00 |
| Subtotal |  |  |  | 2658.45 |
| Total |  |  |  | 2658.45 |

**D38GA115** m³ ZAHORRA ARTIFICIAL (14/09/2015)
84.15 m³ × 20.36 = 1713.29
Zahorra artificial para relleno de trasdós de zapata de cimentación a colocar como enrase entre la zapata del lado tierra y el paseo de As Avenidas actual incluso extensión y compactación totalmente terminado.

| Código | Ud | Descripción | Rendimiento | Precio | Importe |
|---|---|---|---|---|---|
| MAOAQ001 | h | Capataz | 0.005 | 17.5 | 0.09 |
| MAOAQ002 | h | Peón ordinario | 0.05 | 14.8 | 0.74 |
| U39CE002 | m³ | Zahorra artificial (material; 01/03/2019) | 1.15 | 14 | 16.10 |
| U39AI012 | h | Equipo extendedor base, sub-bases (maquinaria; 01/03/2019) | 0.01 | 42 | 0.42 |
| U39AH025 | h | Camión bañera 200 CV (maquinaria; 01/03/2019) | 0.06 | 26 | 1.56 |
| U39AC006 | h | Compactador neumático autopropulsado 60 CV (maquinaria; 01/03/2019) | 0.02 | 15 | 0.30 |
| %CI | % | Costes indirectos..(s/total) | 6 % | 19.21 | 1.15 |
|  |  | Total |  |  | 20.36 |

| Medición | Uds. | Largo | Parcial |
|---|---|---|---|
|  | 0.36 | 233.75 | 84.15 |
| Total |  |  | 84.15 |

**MORTNIV** kg MORTERO NIVELACION
88000 kg × 0.63 = 55440.00
Mortero de nivelación tipo Sika Monotop-412 o similar hasta 3 cm de altura incluso pp de medios auxiliares, totalmente colocado y terminado.

| Código | Ud | Descripción | Rendimiento | Precio | Importe |
|---|---|---|---|---|---|
| mo001 | h | Oficial de 1ª | 0.001 | 15.77 | 0.02 |
| morteroniv | kg | Mortero nivelación tipo Sikatop-412 o similar (material) | 1 | 0.61 | 0.61 |
|  |  | Total |  |  | 0.63 |

| Medición | Uds. | Largo | Ancho | Parcial |
|---|---|---|---|---|
| Superficie actuacción | 20 | 2200 | 2 | 88000.00 |
| Total |  |  |  | 88000 |

## 5 MOBILIARIO URBANO (25/02/2008)
Importe: 33184.7

**BARSAN** m BARANDILLA (25/02/2008)
220.83 m × 149.14 = 32934.59
Barandilla de 1 m de altura, realizada con pies de fundición de hierro con un acabado en esmalte vitrificado y unidos entre sí por un tubo superior hueco de acero inoxidable de 50.8 mm de diámetro y 3 tubos inferiores huecos de acero inoxidable y 33 mm de diámetro. Distancia recomendada entre piés de 2 m. Incluso pequeño material y tornillería necesaria para su colocación. Totalmente colocada.

| Código | Ud | Descripción | Rendimiento | Precio | Importe |
|---|---|---|---|---|---|
| mo001 | h | Oficial de 1ª | 0.35 | 15.77 | 5.52 |
| MAOAQ002 | h | Peón ordinario | 0.35 | 14.8 | 5.18 |
| PQMATBAR | p.p. | Pequeño material necesario colocación barandilla (material; 25/02/2008) | 1 | 5 | 5.00 |
| BARSANb | m | Barandilla (material) | 1 | 125 | 125.00 |
| %CI | % | Costes indirectos..(s/total) | 6 % | 140.70 | 8.44 |
|  |  | Total |  |  | 149.14 |

**DESMMOBU1** ud DESMONTAJE Y RETIRADA DE MOBILIARIO URBANO EXISTENTE (16/02/2016)
3 ud × 83.37 = 250.11
ud. Desmontaje y retirada de mobiliario urbano existente (papeleras) por medios mecanicos y con ayudas manuales, incluido carga y transporte a Depósito o vertedero autorizado según R.D. 105/2.008 o posterior reinstalación según el criterio de la D.O.

| Código | Ud | Descripción | Rendimiento | Precio | Importe |
|---|---|---|---|---|---|
| mo001 | h | Oficial de 1ª | 1 | 15.77 | 15.77 |
| MAOAQ002 | h | Peón ordinario | 3 | 14.8 | 44.40 |
| U37AD000 | h | Motocompresor (maquinaria; 16/02/2016) | 0.5 | 9.66 | 4.83 |
| U02AA008 | h | Retro-martillo rompedor 600 (maquinaria; 16/02/2016) | 0.05 | 36.4 | 1.82 |
| U02JK005 | h | Camión grúa autocargable hasta 10 t (maquinaria; 16/02/2016) | 0.35 | 33.81 | 11.83 |
| %CI | % | Costes indirectos..(s/total) | 6 % | 78.65 | 4.72 |
|  |  | Total |  |  | 83.37 |

## 6 PANTALANES (05/11/2010)
Importe: 108736.71

### 6.1 OBRAS PROVISIONALES (05/11/2010)
Importe: 45383.8

**CORPI** ud CORTE SUBMARINO DE PILOTE (25/10/2011)
5 ud × 576.7 = 2883.50
Corte submarino de pilotes mediante equipo de buzos y todos los medios auxiliares necesarios para dicha labor.

| Código | Ud | Descripción | Rendimiento | Precio | Importe |
|---|---|---|---|---|---|
| MANBUZ | h | Buzo (mano de obra; 25/10/2011) | 9 | 49.5 | 445.50 |
| MAQ01embaux | h | Embarcación auxiliar | 1.8 | 25 | 45.00 |
| MQ01004 | h | Camión grúa hasta 10 t (maquinaria; 25/10/2011) | 0.75 | 71.4 | 53.55 |
| %CI | % | Costes indirectos..(s/total) | 6 % | 544.05 | 32.64 |
|  |  | Total |  |  | 576.7 |

| Medición | Uds. | Parcial |
|---|---|---|
| Pantalán de reparto | 2 | 2.00 |
| Pantalanes de atraque | 3 | 3.00 |
| Subtotal |  | 5.00 |
| Total |  | 5 |

**HICPILTT** ud HINCA DE PILOTE EN CUALQUIER TIPO DE TERRENO
3 ud × 2067 = 6201.00
Hinca de tubería metálica, con una longitud de pilote hasta 18,00 m, en todo tipo de terrenos, a una profundidad de entre 2,50 y 3,00 veces el diámetro del pilote, mediante torre de pilotaje flotante dotada de martillo, trépano y motorización diesel. En terreno arenoso se alcanzará una profundidad de -4 m.

| Código | Ud | Descripción | Rendimiento | Precio | Importe |
|---|---|---|---|---|---|
| HICPILTTB | Ud | Hinca de pilote (06/02/2020) | 1 | 1950 | 1950.00 |
| %CI | % | Costes indirectos..(s/total) | 6 % | 1950.00 | 117.00 |
|  |  | Total |  |  | 2067 |

**PLAQ508** m PILOTE METÁLICO DE Ø508 mm (05/11/2010)
40.5 m × 321.39 = 13016.30
Pilote metálico de 508 mm de diámetro exterior y 10 mm de espesor, calidad API-5L X52, soldadura longitudinal de acuerdo con la sección 2.0 de la norma API 1104, EN 10204 3.1.B. Granallado exterior hasta alcanzar un grado SA 2 según norma ISO 8501-1 1988. Tratamiento exterior para pilotes realizado con Brea epoxy con espesor minimo de 200 micras. Incluso todos sus elementos accesorios (remates, pp. de tapón de poliester...).

| Código | Ud | Descripción | Rendimiento | Precio | Importe |
|---|---|---|---|---|---|
| mo001 | h | Oficial de 1ª | 0.75 | 15.77 | 11.83 |
| MAOAQ002 | h | Peón ordinario | 1.5 | 14.8 | 22.20 |
| PLAQ508B | m | Pilote metálico de Ø508 mm (material; 06/02/2020) | 1 | 253.2 | 253.20 |
| MQ01004 | h | Camión grúa hasta 10 t | 0.1 | 71.4 | 7.14 |
| %0300000 | % | Medios auxiliares (05/11/2010) | 3 % | 294.37 | 8.83 |
| %CI | % | Costes indirectos..(s/total) | 6 % | 303.20 | 18.19 |
|  |  | Total |  |  | 321.39 |

| Medición | Uds. | Largo | Parcial |
|---|---|---|---|
|  | 3 | 13.5 | 40.50 |
| Total |  |  | 40.5 |

**ANESP508** ud ANILLA ESPECIAL PARA PILOTE DE Ø508 mm (25/10/2011)
3 ud × 842.56 = 2527.68
Anilla reforzada para pilote de diámetro exterior 508 mm y perfil principal del pantalán, de diseño especial para sujetarse a dos pantalanes conectados en perpendicular, fabricada con estructura de aleación de aluminio, con cuatro rodillos de goma y su núcleo de nylon y protección exterior de la anilla con defensa de pavimento sintetico de alta densidad. Incluso p.p. de tornillería de acero inoxidable. Totalmente colocada

| Código | Ud | Descripción | Rendimiento | Precio | Importe |
|---|---|---|---|---|---|
| ANESP508b | Ud | Anilla especial para pilote Ø508 mm 4 rodillos (material) | 1 | 606.65 | 606.65 |
| OF1PANT | h | Oficial instalador pantalanes (mano de obra; 25/10/2011) | 3 | 20 | 60.00 |
| PEOESPPAN | h | Peon especialista pantalanes (mano de obra; 25/10/2011) | 6 | 15.42 | 92.52 |
| MQ01004 | h | Camión grúa hasta 10 t | 0.5 | 71.4 | 35.70 |
| %CI | % | Costes indirectos..(s/total) | 6 % | 794.87 | 47.69 |
|  |  | Total |  |  | 842.56 |

| Medición | Uds. | Parcial |
|---|---|---|
| P1 | 1 | 1.00 |
| P2 | 1 | 1.00 |
| P3 | 1 | 1.00 |
| Subtotal |  | 3.00 |
| Total |  | 3 |

**TRSPLT** m² TRASLADO DE PLATAFORMA FLOTANTE
720 m² × 7.9 = 5688.00
Traslado de plataforma flotante consistente en soltarla del pantalán al que se encuentra unido y traslado al lugar indicado por la dirección Facultativa. El traslado incluye la unión al pantalán en la posición decidida. Incluso todo el material, tornillería y medios auxiliares necesarios para su traslado y colocación.

| Código | Ud | Descripción | Rendimiento | Precio | Importe |
|---|---|---|---|---|---|
| eb1 | m² | Traslado de plataforma flotante | 1 | 7.45 | 7.45 |
| %CI | % | Costes indirectos..(s/total) | 6 % | 7.45 | 0.45 |
|  |  | Total |  |  | 7.9 |

| Medición | Uds. | Largo | Ancho | Parcial |
|---|---|---|---|---|
|  | 30 | 12 | 2 | 720.00 |
| Total |  |  |  | 720 |

**TRSPNT** m TRASLADO DE PANTALÁN
78 m × 43.14 = 3364.92
Traslado de pantalán flotante consistente en soltarlo de los pantalanes y a los pilotes a los que se encuentra unido y traslado al lugar indicado por la dirección Facultativa. El traslado incluye la unión a los pantalanes en la posición decidida. Incluso todo el material, tornillería y medios auxiliares necesarios para su traslado y colocación.

| Código | Ud | Descripción | Rendimiento | Precio | Importe |
|---|---|---|---|---|---|
| nen1 | m | Traslado de pantalán | 1 | 40.7 | 40.70 |
| %CI | % | Costes indirectos..(s/total) | 6 % | 40.70 | 2.44 |
|  |  | Total |  |  | 43.14 |

| Medición | Uds. | Largo | Parcial |
|---|---|---|---|
| Pantalán de reparto | 6 | 12 | 72.00 |
|  | 1 | 6 | 6.00 |
| Subtotal |  |  | 78.00 |
| Total |  |  | 78 |

**TRSPUE** ud TRASLADO DE ACCESO A PANTALANES
2 ud × 3731.2 = 7462.40
Traslado de pasarela y puerta de acceso a pantalanes existente a lugar indicado en planos o por la Dirección Facultativa. Incluso adaptaciones necesarias para su nueva ubicación, como corte de elementos, cambios de ángulos, repintado..... Incluso retirada de elementos que no se utilicen en su ubicación provisional (balcones.....) y medios auxiliares para su transporte y colocación, totalmente colocado en el lugar indicado por lqa dirección Facultativa.

| Código | Ud | Descripción | Rendimiento | Precio | Importe |
|---|---|---|---|---|---|
| br1 | Ud | Traslado de acceso a pantalanes | 1 | 3520 | 3520.00 |
| %CI | % | Costes indirectos..(s/total) | 6 % | 3520.00 | 211.20 |
|  |  | Total |  |  | 3731.2 |

**REODELEX** ud REORDENACIÓN DE ELEMENTOS EXISTENTES
1 ud × 4240 = 4240.00
Reordenación de elementos existentes para poder unir todos los elementos entre sí en la ubicación decidida: pantalán de reparto, pantalanes perpendiculares de atraque y plataforma de acceso. Incluso traslado de módulos de pantalán sobrante al lugar indicado por la dirección Facultativa.

| Código | Ud | Descripción | Rendimiento | Precio | Importe |
|---|---|---|---|---|---|
| re 1 | Ud | Reordenación de elementos existentes | 1 | 4000 | 4000.00 |
| %CI | % | Costes indirectos..(s/total) | 6 % | 4000.00 | 240.00 |
|  |  | Total |  |  | 4240 |

### 6.2 REPOSICION DE LOS ELEMENTOS A SU ESTADO ACTUAL (05/11/2010)
Importe: 63352.91

**HICPILTT** ud HINCA DE PILOTE EN CUALQUIER TIPO DE TERRENO
3 ud × 2067 = 6201.00

**PLAQ508** m PILOTE METÁLICO DE Ø508 mm
40.5 m × 321.39 = 13016.30

| Medición | Uds. | Largo | Parcial |
|---|---|---|---|
|  | 3 | 13.5 | 40.50 |
| Total |  |  | 40.5 |

**ANPIL508** Ud ANILLA PARA PILOTE Ø508 mm 4 RODILLOS (25/10/2011)
3 Ud × 820.3 = 2460.90
Anilla reforzada para pilote de diámetro exterior 508 mm y perfil principal del pantalán, fabricada con estructura de aleación de aluminio, con cuatro rodillos de goma y su núcleo de nylon y protección exterior de la anilla con defensa de pavimento sintetico de alta densidad. Incluso p.p. de tornillería de acero inoxidable. Totalmente colocada

| Código | Ud | Descripción | Rendimiento | Precio | Importe |
|---|---|---|---|---|---|
| ANPIL508b | Ud | Anilla para pilote Ø508 mm 4 rodillos (material) | 1 | 585.65 | 585.65 |
| OF1PANT | h | Oficial instalador pantalanes | 3 | 20 | 60.00 |
| PEOESPPAN | h | Peon especialista pantalanes | 6 | 15.42 | 92.52 |
| MQ01004 | h | Camión grúa hasta 10 t | 0.5 | 71.4 | 35.70 |
| %CI | % | Costes indirectos..(s/total) | 6 % | 773.87 | 46.43 |
|  |  | Total |  |  | 820.3 |

| Medición | Uds. | Parcial |
|---|---|---|
| PR | 3 | 3.00 |
| Total |  | 3 |

**TRSPLT** m² TRASLADO DE PLATAFORMA FLOTANTE
720 m² × 7.9 = 5688.00

| Medición | Uds. | Largo | Ancho | Parcial |
|---|---|---|---|---|
|  | 30 | 12 | 2 | 720.00 |
| Total |  |  |  | 720 |

**TRSPNT** m TRASLADO DE PANTALÁN
78 m × 43.14 = 3364.92

| Medición | Uds. | Largo | Parcial |
|---|---|---|---|
| Pantalán de reparto | 6 | 12 | 72.00 |
|  | 1 | 6 | 6.00 |
| Subtotal |  |  | 78.00 |
| Total |  |  | 78 |

**TRSPUE** ud TRASLADO DE ACCESO A PANTALANES
1 ud × 3731.2 = 3731.20

**PNT20PE** m PANTALÁN DE 2 m DE ANCHO Y FLOTACIÓN DE POLIETILENO (05/11/2010)
27 m × 566.24 = 15288.48
Pantalán de 2.00 m de ancho, fabricado con estructura y perfil principal de aleación de aluminio, Pavimento y defensas laterales de madera sintética de alta densidad de 24 mm. de espeso medio, aperturas laterales practicables a ambos lados del pantalán igualmente en aluminio, con bandeja perforada en PVC para canalización de servicios, incluso tacos elastómeros de unión entre módulos. Con su correspondiente f lotacion mediante f lotadores de polietileno de igual francobordo a los pantalanes existentes en la instalación. Totalmente colocado.

| Código | Ud | Descripción | Rendimiento | Precio | Importe |
|---|---|---|---|---|---|
| PNT20PEB | m | Pantalán de 2 m de ancho y flotación de polietileno (material) | 1 | 465.25 | 465.25 |
| OF1PANT | h | Oficial instalador pantalanes | 0.6 | 20 | 12.00 |
| PEOESPPAN | h | Peon especialista pantalanes | 0.6 | 15.42 | 9.25 |
| MQ01004 | h | Camión grúa hasta 10 t | 0.45 | 71.4 | 32.13 |
| %0300000 | % | Medios auxiliares | 3 % | 518.63 | 15.56 |
| %CI | % | Costes indirectos..(s/total) | 6 % | 534.19 | 32.05 |
|  |  | Total |  |  | 566.24 |

| Medición | Uds. | Largo | Parcial |
|---|---|---|---|
| Pantalanes de atraque | 3 | 9 | 27.00 |
| Total |  |  | 27 |

**CORAQ45** Ud CORNAMUSA DE 4.5 Tn (05/11/2010)
18 Ud × 24.19 = 435.42
Cornamusa de amarre realizada en aluminio marinizado de 1,60 Kg de peso con una carga de rotura a tracción de 4.500 Kg y tornillería de acero inoxidable AISI-304. Totalmente colocada.

| Código | Ud | Descripción | Rendimiento | Precio | Importe |
|---|---|---|---|---|---|
| CORAQ45B | Ud | Cornamusa 4.5 Tn (material; 25/10/2011) | 1 | 20.4 | 20.400 |
| PEOESPPAN | h | Peon especialista pantalanes | 0.2 | 15.42 | 3.084 |
| %0300000 | % | Medios auxiliares | 3 % | 23.484 | 0.705 |
|  |  | Total |  |  | 24.19 |

| Medición | Uds. | Parcial |
|---|---|---|
| P1 | 6 | 6.00 |
| P2 | 6 | 6.00 |
| P3 | 6 | 6.00 |
| Subtotal |  | 18.00 |
| Total |  | 18 |

**HEB160VOL** Ud SISTEMA FIJACION VOLADIZO VIGA HEB160 (05/11/2010)
1 Ud × 2931.3 = 2931.30
Suministro de sistema de fijación de voladizo a pantalán flotante de acero mediante perfiles guía tipo HEB-160, para voladizo de 2,50x1,50 m galvanizado por inmersión, incluso anclajes mediante tornilleria en acero inox. (Precio franco fábrica).

| Código | Ud | Descripción | Rendimiento | Precio | Importe |
|---|---|---|---|---|---|
| HEB160VOLb | Ud | Sistema fijacion voladizo viga HEB160 (material) | 1 | 2312.23 | 2312.23 |
| OF1PANT | h | Oficial instalador pantalanes | 8 | 20 | 160.00 |
| PEOESPPAN | h | Peon especialista pantalanes | 8 | 15.42 | 123.36 |
| MQ01004 | h | Camión grúa hasta 10 t | 1.25 | 71.4 | 89.25 |
| %0300000 | % | Medios auxiliares | 3 % | 2684.84 | 80.55 |
| %CI | % | Costes indirectos..(s/total) | 6 % | 2765.39 | 165.92 |
|  |  | Total |  |  | 2931.3 |

| Medición | Uds. | Parcial |
|---|---|---|
| Acceso a pantalán dique | 1 | 1.00 |
| Total |  | 1 |

**VOLPAS1.5** Ud PLATAFORMA VOLADIZO ACCESO PASARELA DE 2,50x2,50 m (05/11/2010)
1 Ud × 3005.13 = 3005.13
Suministro de voladizo para acceso, de dimensiones 2,50x1,70 m (interiores de 2,35x1,50 m), fabricado en estructura de aleación de aluminio 6005 A en estado T6, superficie pisable de pavimento sintetico ecologico de alta densidad de 24 mm de espesor, pasamanos de 1,05 m de altura. Incluso placas de sujeción a estructura de acero, y preparada para unión a pasarela de 1,50 m de ancho. (Precio franco fábrica).

| Código | Ud | Descripción | Rendimiento | Precio | Importe |
|---|---|---|---|---|---|
| VOLPAS1.5b | Ud | Plataforma voladizo acceso pasarela de 2,50x2,50 m (material) | 1 | 2468.53 | 2468.530 |
| OF1PANT | h | Oficial instalador pantalanes | 6 | 20 | 120.000 |
| PEOESPPAN | h | Peon especialista pantalanes | 6 | 15.42 | 92.520 |
| MQ01004 | h | Camión grúa hasta 10 t | 1 | 71.4 | 71.400 |
| %0300000 | % | Medios auxiliares | 3 % | 2752.450 | 82.574 |
| %CI | % | Costes indirectos..(s/total) | 6 % | 2835.024 | 170.101 |
|  |  | Total |  |  | 3005.13 |

| Medición | Uds. | Parcial |
|---|---|---|
| acceso a pantalán dique | 1 | 1.00 |
| Total |  | 1 |

**PAS15x1.5** Ud PASARELA ARTI-DESL DE 15,00x1,50 m (05/11/2010)
1 Ud × 7230.26 = 7230.26
Suministro de pasarela de acceso articulada-deslizante de 15,00 m de largo y 1,50 m de ancho, fabricada con estructura de aluminio anticorrosivo, superficie pisable de pavimento sintetico ecologico de alta densidad de 24 mm de espesor, incluso barandillas laterales de 1,05 m de altura, rampilla de 1,50x0,90 m en zona de apoyo de pantalán, bandas de rodadura en aluminio y anclaje a voladizo en aluminio, incluyendo los pernos de anclajes y toda la tornillería correspondiente. (Precio franco fábrica).

| Código | Ud | Descripción | Rendimiento | Precio | Importe |
|---|---|---|---|---|---|
| PAS15x1.5b | Ud | Pasarela arti-desl de 15,00x1,50 m (material) | 1 | 6125.33 | 6125.33 |
| OF1PANT | h | Oficial instalador pantalanes | 10 | 20 | 200.00 |
| PEOESPPAN | h | Peon especialista pantalanes | 10 | 15.42 | 154.20 |
| MQ01004 | h | Camión grúa hasta 10 t | 2 | 71.4 | 142.80 |
| %0300000 | % | Medios auxiliares | 3 % | 6622.33 | 198.67 |
| %CI | % | Costes indirectos..(s/total) | 6 % | 6821.00 | 409.26 |
|  |  | Total |  |  | 7230.26 |

| Medición | Uds. | Parcial |
|---|---|---|
| Acceso a pantalán dique | 1 | 1.00 |
| Total |  | 1 |

## 7 GESTÓN DE RESIDUOS
Importe: 102467.9

**PAGRCD** Ud Ud DE GESTIÓN DE RESIDUOS DE LA CONSTRUCCIÓN
1 Ud × 102467.9 = 102467.90
Ud de Gestión de Residuos de la Construcción y Demolición durante la ejecución de las obras según Estudio de Gestión de Residuos de la Construcción y Demolición. Incluye transporte y cánon

## 8 SEGURIDAD Y SALUD
Importe: 27858.16

**PASGSL** Ud UD DE SEGURIDAD Y SALUD
1 Ud × 27858.16 = 27858.16
Ud de Seguridad y Salud durante la ejecución de las obras según Estudio de Seguridad y Salud.

## 9 PA IMPREVISTOS
Importe: 17000

**PAIMPREV** PA PA ALZAJA A JUSTIFICAR PARA IMPREVISTOS
1 PA × 17000 = 17000.00
PA a justificar para imprevistos

## 10 PA REPOSICIÓN DE SERVICIOS
Importe: 7000

**PASSAA** PA PA A JUSTIFICAR PARA REPOSICIÓN DE SERVICIOS AFECTADOS
1 PA × 7000 = 7000.00
PA a justificar para reposición de servicios afectados

| Código | Ud | Descripción | Precio |
|---|---|---|---|
| PAGRCDB | PA | Ud de gestión de residuos de la construcción | 87999.35 |
| PASGSLB | PA | UD de seguridad y salud | 29000 |
| U04MA210 | m³ | Hormigón HM-20/P/40/ I central (material; 16/02/2016) | 70.06 |
| U04MA310 | m³ | Hormigón HM-20/P/40/ I central (material; 16/02/2016) | 70.06 |

## Mediciones

**S275PLATFMIC** kg ACERO S275 EN PLATAFORMA AUXILIAR (16/02/2016)
11440 kg × 2.22
Kg de acero S275 en perfiles soldados para formación de estructura auxiliar diseñada para resistir el peso de la maquinaria de micropilotes y sus elementos auxiliares, inclyuso patas de apoyo y mecanismo de fijación de profundidad de las mismas, pp de proyecto visado por el colegio de profesional, totalmente terminada

| Código | Ud | Descripción | Rendimiento | Precio | Importe |
|---|---|---|---|---|---|
| U01FG405 | h | Montaje estructura metálica (mano de obra; 16/02/2016) | 0.06 | 16 | 0.96 |
| U06JA001 | kg | Acero laminado S275J0 (material) | 1 | 1.15 | 1.15 |
| U36IA010 | L | Minio electrolítico (material) | 0.01 | 11 | 0.11 |
|  |  | Total |  |  | 2.22 |

| Medición | Uds. | Largo | Ancho | Parcial |
|---|---|---|---|---|
| Cordón Inferior | 2 | 10 | 40 | 800.00 |
| Cordón Superior | 2 | 11 | 40 | 880.00 |
| Montantes | 6 | 1.5 | 40 | 360.00 |
| Diagonales | 6 | 2.5 | 40 | 600.00 |
| Trasnversales | 6 | 6 | 40 | 1440.00 |
| Chapas | 5 | 12 | 50 | 3000.00 |
| Patas delanteras | 2 | 14 | 120 | 3360.00 |
| Piezas auxiliares | 1 | 1 | 1000 | 1000.00 |
| Subtotal |  |  |  | 11440.00 |
| Total |  |  |  | 11440 |
